# Tief-/ Zaunbau, Vegetationstechnik BgM Nördl. Seen
Angebotsaufforderung (GAEB DA XML 3.3, DA83)
Projekt: 2026-...
Währung: EUR
Vergabeart: Öffentliche Ausschreibung
Eröffnung: 18.11.2026 11:15:00
Ende der Zuschlagsfrist: 30.11.2026
Abgabeort: Vergabeportal DTVP; ;
Ausführungsende: 25.10.2028
Erstellt mit: GXML Toolbox V3.3 R20220330, ORCA AVA 27 27.00.00, 22.10.2026

## 02 Los Zaunbau

### Titel 01 Baustelleneinrichtung/ vorbereitende Arbeiten

*Hinweis: Hinweistext*
Für die im Folgenden anzubietenden Bagger gilt
grundsätzlich die Verwendung von
biologisch abbaubarem Hydrauliköl; bitte tragen Sie
hier das von Ihnen angebotene Produkt ein:

'.........'

Das angebotene Produkt ist mittels aktuellem Datenblatt
nachzuweisen. Es dürfen nur Fahrzeuge zum Einsatz
kommen, die regelmäßig von einer Fachwerkstatt gewartet
werden.
Der AG behält sich die Einsicht in das Wartungsbuch sowie
Stichproben des eingesetzten Öls vor.

**01.1 An- und Abtransport Raupenbagger mit Moorlaufwerk, 16 bis 21 t**
An- und Abtransport Raupenbagger mit Moorlaufwerk, 16 -21 t, inkl. Lasergerät und Fluchtstangen
durch geeignetes Transportgerät (Tieflader).
Zum Einsatz im Moor dürfen nur Hydraulik-Löffelbagger 16 bis 21 t mit Moorlaufwerk und einem Bodendruck von <0,25 kg/cm² (in beladenem Zustand) kommen.

angebotenes Gerät (Herst., Typ), Bodendruck (kg/cm²)

'.........'
Gewicht (kg)/Kettenauflagelänge (cm) x 2 x Kettenbr. (cm)

Erforderliche Anbaugeräte:
- Knickschere

sämtliche Arbeiten nach Angaben der Bauüberwachung
Menge: 1,000 St

**01.2 Freischneiden Zauntrasse mit Freischneider**
Facharbeiter-Stunden mit Motorgerät (Kettensäge, Freischneider) zum Nachweis.

Die Arbeiten sind im Stundenlohn anzubieten; die
Leistungen sind in Form aussagekräftiger Stundenlohnzettel nachzuweisen und von der Bauüberwachung gegenzuzeichnen.
Menge: 20,000 h

**01.3 Einsatz eines Raupenbaggers zur Weißdornentfernung an der Zauntrasse**
Einsatz eines Raupenbaggers mit Anbaugeräten inkl. Personal, Maschinenkosten und aller Betriebsstoffe
Erforderliche Anbaugeräte:
- Knickschere
- Sortiergreifer

für folgende Arbeiten:
- Weißdornentfernung an der Zauntrasse
Menge: 20,000 h

### Titel 02 Abbau Zaun 4-reihig: Stacheldraht

**02.1 Abbau Altzaun, 4-reihiger Stacheldraht**
Abbau Altzaun, 4-reihiger Stacheldraht (teils verwachsen) inkl. Krampen o.Ä. von vorhandenen Zaunpfählen entfernen, laden, abfahren und fachgerecht entsorgen.

Zaunpfähle stehen lassen
Menge: 1360,000 m

### Titel 03 Zaunbau 4-reihig: Stacheldraht

*Hinweis: Hinweis: zu verwendende Holzprodukte*
Hinweis:
Alle zu verwendenden Holzprodukte sind nach
FSC, PEFC oder gleichwertig zertifiziert oder erfüllen die
für das jeweilige Herkunftsland geltenden Kriterien des
FSC oder PEFC einzeln. Dies ist anhand der beiliegenden
Erklärung anzugeben

*Hinweis: Materialliste: Stacheldrahtzaun 4-reihig*
Pfähle:

Streckenpfähle:
Robinien-Rundpfahl ohne Imprägnierung wie gewachsen, Länge mind. 1,75 m, Durchmesser 10 bis 12 cm, einseitig am stärkeren Ende 4-seitig gespitzt, geschält, gefast, ohne Imprägnierung liefern.

Kurvenpfähle:
Robinien-Rundpfahl ohne Imprägnierung wie gewachsen, Länge 2,50 m, Durchmesser 10-12 cm, einseitig am stärkeren Ende 4-seitig gespitzt, geschält, gefast, ohne Imprägnierung liefern.

Eckpfähle:
Robinien-Rundpfahl ohne Imprägnierung wie gewachsen, Länge 2,75 m, Durchmesser 14-16 cm, einseitig am stärkeren Ende 4-seitig gespitzt, geschält, gefast, ohne Imprägnierung liefern.

4-reihige Drähte
hochfester, verzinkter Stahldraht
Drahtstärke ca. 2,5 mm,
zweidrähtig, verdrillt mit wechselnder Drehung,
vierspitzige Stacheln, Stachelabstand ca. 100 mm,

angebotenes Produkt:

‘.........‘

**03.1 Montage Stacheldrahtzaun, 4-reihig**
Montage

Pfähle (s. Materialliste) liefern und in einem Abstand von 400 cm, 70 cm tief senkrecht tief in den Boden setzen (OK Pfahl bei 1,10 m über Gelände); die Pfähle müssen gerammt oder gedrückt werden, Eingraben ist nicht zulässig;
Stacheldraht wie in Materialliste beschrieben liefern,

Montage Stacheldraht:
Der Draht ist mittels Schlaufen so anzubringen, dass ein Nachspannen der Drähte möglich ist.
In den Eckpunkten und an Richtungsänderungen über 45° sind die Drähte zu trennen und nachspannbar (kein Verkrampen) um die Pfähle zu legen und in Gegenrichtung zu verwickeln.

Drahtbefestigung oben am Pfahl:
OK Pfahl muss mind. 15 cm höher als oberster Draht sein

Die genauen Drahthöhen werden vor Ort durch die Bauüberwachung bzw. die biol. Baubegleitung festgelegt.

Auf das eingesetzte Material ist eine Garantie von 10 Jahren zu gewähren.

Abrechnung der fachgerechten Montage nach Aufmaß.
Menge: 4210,000 m

**03.2 Eckpfähle, L = 275 cm, D = 14-16 cm**
Robinien-Rundpfähle als Eckpfähle, Länge 2,75 m oder länger, Durchmesser 14/16 cm wie in der Materialliste beschrieben liefern und mit einer Höhe der Pfahloberkante von 1,10 m über Gelände fachgerecht senkrecht in den Boden setzen; die Pfähle müssen gerammt oder gedrückt werden, Eingraben ist nicht zulässig;

Abrechnung nach Aufmaß.
Menge: 10,000 St

**03.3 Kurvenpfähle, L = 250 cm, D = 10-12 cm**
Robinien-Rundpfähle als Kurvenpfähle L = 250 cm, D = 10 bis 12 cm wie in der Materialliste beschrieben an jeder Richtungsänderung 140 cm tief fachgerecht senkrecht in den Boden setzen; die Pfähle müssen gerammt oder gedrückt werden, Eingraben ist nicht zulässig;

Abrechnung nach Aufmaß.
Menge: 20,000 St

**03.4 Weidetor, Stahl, ausziehbar, Lieferung und Montage**
Stabiles, feuerverzinktes Tor aus Stahlrohr;
Mindestbreite 4,05 cm auf 5,00 m ausziehbar;
Durchfahrtsbreite 4,0 m, inkl. aller Montageteile an
Torpfosten als Robinien-Rundpfahl wie gewachsen, Länge
2,75 m, Durchmesser 14-16 cm, einseitig am stärkeren
Ende 4-seitig gespitzt, geschält, gefast, ohne
Imprägnierung fachgerecht montieren; Oberkante Tor 1,10
m über GOK.

Das Tor soll mittels Schnappverschluss an Torpfosten .
abschließbar sein, brauchbar für Vorhängeschlösser mit
Bügeldurchmesser ab 10 mm oder größer (Bohrung mind.
10,5 mm).

Das Tor ist gegen Umschlagen mit einem Widerlager
mittels eines Holzpflocks zu sichern.

Lieferung und Montage inkl. aller benötigten Teile in
fix und fertiger Arbeit.
Menge: 3,000 St
